# Muster-Leistungsbeschreibung
Leistungsbeschreibung (GAEB 90, DA81)
Währung: EUR

## SR Floor 2200 - Einstreubelag
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Untergrund Prüfung und Dokumentation gemäß gültigen
Regelwerken.
Einheit: m2

**00001.0002 Vorbehandlung mit geeigneten Mitteln, vorzugsw. mittels Strahlen**
Untergrundvorbehandlung mit geeigneten
Mitteln, vorzugsweise mittels
Stahlkugelstrahlverfahren, zur Erzielung
eines tragfähigen, sauberen und
tragfähigen Untergrundes, frei von
haftungsmindernden Schichten.
Einheit: m2

**00001.0003 Risse mechanisch aufweiten**
Einschneiden und Aufweiten von Rissen
entlang des Rissverlaufes mittels
Trennscheibe in einer Schnitttiefe von
mind. 2-3 cm.
Einheit: m

**00001.0004 Rissanierung mit einem 2K EP Sanierungsset**
Kraftschlüssige Rissverfüllung liefern und
herstellen nach Herstellerrichtlinien einbringen.

Eigenschaften:
Sehr schnell erhärtend
Tieftemperaturhärtend
Gute Penetrationsfähigkeit

Verbrauch:
ca. 1,1 kg/dm³  Remmers Epoxy CF 100 <6089>
evtl. ca. 1,0 kg/m²  Remmers Quarz 03/08 DF <4406>
Einheit: m

**00001.0005 Entfernen von Hohlstellen - Senkrechter Einschnitt um Fehlstellen**
Markieren von Fehl- und Hohlstellen und
durch fachgerechten Begrenzungsschnitt/Einschnitt
begrenzen.
Anschließend alle zweifelhaft
erscheindenden Teil bis zum tragfähigen
Untergrund entfernen.

Abbruchreste restfrei entfernen und fachgerecht
entsorgen.
Einheit: m2

**00001.0006 Hohlkehle mit einem 2K EP Bindemittel u. Sieblinie 1:8**
Kunstharzgebundener Mörtel bestehend aus einem
untergrundtoleranten 2-K EP-Bindemittel und
Colorquarzsandsieblinie im
Mischungsverhältnis bis 1:8 GT.

gewählte Produkte oder gleichwertig:
Remmers Epoxy MT 100/Remmers Selectmix 0/10

Produktkenndaten - Epoxy MT 100
Im Anlieferungszustand:
Komponente A, Komponente B, Mischung,
Viskosität (25 °C): 950 mPa s, 200 mPa s, 750 mPa s,
Dichte (20 °C): 1,16 g/cm³, 0,97 g/cm³, 1,08 g/cm³,

Im ausreagierten Zustand
Druckfestigkeit ca. 60 N/mm² *
Biegezugfestigkeit ca. 20 N/mm² *
* Epoxidharzmörtel 1 : 10 mit Normsand

Die genannten Werte stellen typische
Produkteigenschaften dar und sind nicht als
verbindliche
Produktspezifikationen zu verstehen.

In den Einheitspreis ist das Liefern und
Herstellen der 2-K EP-Haftbrücke mit
einzukalkulieren.

Die Abrechnung erfolgt nach kg eingebautem
Material.

Verbrauch:
ca. 0,2 kg/lfd. m Remmers Epoxy MT 100 zum Grundieren
ca. 0,25 kg/lfd. m Remmers Epoxy MT 100
ca. 1,60 kg/lfd.m Remmers Selectmix 0/10
anteilmäßig -  je nach Bedarf:
Remmers ADD TX Neu <0949>
(je nach Anwendung und Bindemittelbasis ca. 0,3 - 3 M-%
bezogen auf das Bindemittel)
Einheit: m2

**00001.0007 Hohlkehle mit einem 2K EP Bindemittel u. Sieblinie 1:8, abgestellt**
*** Bedarfsposition ohne GB
Kunstharzgebundener Mörtel bestehend aus
einem 2-K EP-Bindemittel und Quarzsandsieblinie
im Mischungsverhältnis bis 1:8 GT.

gewählte Produkte oder gleichwertig:
Remmers Epoxy MT 100 / Remmers Selectmix 0/10

Produktkenndaten - Epoxy MT 100
Im Anlieferungszustand:
Komponente A, Komponente B, Mischung,
Viskosität (25 °C): 950 mPa s, 200 mPa s, 750 mPa s,
Dichte (20 °C): 1,16 g/cm³, 0,97 g/cm³, 1,08 g/cm³,

Im ausreagierten Zustand
Druckfestigkeit ca. 60 N/mm² *
Biegezugfestigkeit ca. 20 N/mm² *
* Epoxidharzmörtel 1 : 10 mit Normsand

Die genannten Werte stellen typische
Produkteigenschaften dar und sind nicht als
verbindliche
Produktspezifikationen zu verstehen.

In den Einheitspreis ist das Liefern und
Herstellen der 2-K EP-Haftbrücke mit
einzukalkulieren.

Die Abrechnung erfolgt nach kg eingebautem
Material.

Liefern und Herstellen der dauerhaft elastischen
Versiegelung.

gewählte Produkte oder gleichwertig:
Remmers MultiSil NUW / Remmers Unterwasserprimer

Verbrauch:
ca. 0,2 kg/lfd. m Remmers Epoxy MT 100 <0936> zum
Grundieren
mind. 0,25 kg/lfd. m Remmers Epoxy MT 100 <0936>
anteilmäßig -  je nach Bedarf:
Remmers ADD TX Neu <0949>
(je nach Anwendung und Bindemittelbasis ca. 0,3 - 3 M-%
bezogen auf das Bindemittel)
ca. 2,0 kg/lfd. m Remmers Selectmix 0/10 <6750>
Verbrauch:
ca. 0,02 kg/m Remmers Unterwasserprimer <7450>
mind. 100 ml/m Remmers Multisil NUW  <7525>
bei 1 cm² Fugenquerschnitt
(Farbe nach Wahl des AG)
Einheit: lfm

**00001.0008 Grundieren mit Epoxy MT 100**
Liefern und Herstellen einer Grundierung des
vorbereiteten Untergrundes mit einem nonylphenol-,
lösemittel- und weichmacherfreien
2-K EP-Bindemittel.

Eigenschaften:
Grundierung, Haftbrücke, Egalisierungsschicht für
restfeuchte Untergründe, Untergrundtolerant bis 6 %
Restfeuchte (CM-Methode), Gute Haftung auf schwach
saugenden Untergründen,
Schnell erhärtend / überbeschichtbar, Durchhärtung
ab +5 °C,
Mechanisch und chemisch belastbar,
Im ausreagierten Zustand physiologisch unbedenklich,
Als Grundierung ohne Abstreuung unter Remmers PU- und
EP-Beschichtungen geeignet

gewähltes Produkt oder gleichwertig:
Remmers Epoxy MT 100 /  Remmers ADD TX Neu

Farbton: transparent

Produktkenndaten -
Im Anlieferungszustand
  Komponente A,  Komponente B,
Mischung
Dichte (20 °C)  1,16 g/cm³  0,97 g/cm³
  1,08 g/cm³
Viskosität (25 °C) 950 mPa s  200 mPa s
750 mPa s

Im ausreagierten Zustand
Biegezugfestigkeit ca. 23 N/mm² *
Druckfestigkeit ca. 118 N/mm² *
* Epoxidharzmörtel 1 : 5 mit Normsand

Die genannten Werte stellen typische
Produkteigenschaften dar und sind nicht als
verbindliche
Produktspezi?kationen zu verstehen.

Verbrauch:
Verbrauch:
mind. 0,40 kg/m² Remmers Epoxy MT 100 <0936>
evtl. anteilmäßig -  je nach Bedarf:
Remmers ADD TX Neu <0949>
(je nach Anwendung und Bindemittelbasis ca. 0,3 - 3 M-%
bezogen auf das Bindemittel)
evtl. 0,5 - 1,0 kg/m² Quarzsand 03/08 <4406>
Einheit: m2

**00001.0009 Basisschicht**
Liefern und Herstellen einer leicht gefüllten, evtl.
thixotropierten, rutschhemmenden, epoxydharzgebundenen
Einstreuschicht.

gewählte Produkte:
Epoxy Primer PF, Selectmix 01/03, ADD TX Neu

Anforderungen an das Produkt:
geeignet als Beschichtung in
Oberflächenschutzsystemen gemäß Rili DAfStb.
(2001) OS 8 (DAfStb. gemäß DIN EN 13813
sowie DIN V 18026 unter Berücksichtigung
der DIN EN 1504-2, 2005-01

Anwendungsbereiche:
- Basisschicht für Einstreubeläge
- Grundierung im System Remmers Deck OS 8,
OS 11 a-II/b-II, OS 14
Eigenschaften:
- Mechanisch u. Chemisch belastbar
- Sehr gute Haftung auf Beton und Zementestrich
- Weichmacherfrei, nonyl- und alkylphenolfrei
- Im ausreagierten Zustand physiologisch unbedenklich
- Als Grundierung ohne Abstreuung unter Remmers PU- und
EP-Beschichtungen geeignet
Produktkenndaten:
Komponente A, Komponente B, Mischung,
Viskosität (25 °C): 2800 mPa s, 100 mPa s, 900 mPa s,
Dichte (20 °C): 1,62 g/cm³, 1,05 g/cm³, 1,50 g/cm³,

Die genannten Werte stellen typische
Produkteigenschaften dar und sind nicht als
verbindliche Produktspezifikationen zu verstehen.

Systemschichtdicke: 3 mm

Verbrauch:
Verbrauch:
mind. 0,80 kg/m² Remmers Primer PF <1224>
ca. 0,30 kg/m² Remmers Selectmix 01/03 <4405>
evtl. anteilmäßig -  je nach Bedarf:
Remmers ADD TX Neu <0949>
(je nach Anwendung und Bindemittelbasis ca. 0,3 - 3 M-%
bezogen auf das Bindemittel)
Einheit: m2

**00001.0010 Quarz 07/12 - Abstreuung**
Liefern und Herstellen einer flächigen Einstreuung
der frischen Beschichtung mit staubfreiem
Quarzsand der Körnung 0,7-1,2 mm.
Nach Erhärtung ist der Überschuss restlos zu
entfernen.

gewähltes Produkt oder gleichwertig:
Remmers Quarz 07/12 DF

Farbton: nach Remmers Farbtonkarte

Produktkenndaten
Korndichte 2,65 g/cm³
Körnung ca. 0,7 - 1,2 mm
Form fest, staubfrei

Die genannten Werte stellen typische
Produkteigenschaften dar und sind nicht als
verbindliche Produktspezifikationen zu verstehen.

Verbrauch:
Verbrauch:
ca. 3,0 kg/m² Remmers Quarz 07/12 DF <4407>
Einheit: m2

**00001.0011 Basisschicht**
Liefern und Herstellen einer leicht gefüllten, evtl.
thixotropierten, rutschhemmenden, epoxydharzgebundenen
Einstreuschicht.

gewählte Produkte:
Epoxy Primer PF, Selectmix 01/03, ADD TX Neu

Anforderungen an das Produkt:
geeignet als Beschichtung in
Oberflächenschutzsystemen gemäß Rili DAfStb.
(2001) OS 8 (DAfStb. gemäß DIN EN 13813
sowie DIN V 18026 unter Berücksichtigung
der DIN EN 1504-2, 2005-01

Anwendungsbereiche:
- Basisschicht für Einstreubeläge
- Grundierung im System Remmers Deck OS 8,
OS 11 a-II/b-II, OS 14
Eigenschaften:
- Mechanisch u. Chemisch belastbar
- Sehr gute Haftung auf Beton und Zementestrich
- Weichmacherfrei, nonyl- und alkylphenolfrei
- Im ausreagierten Zustand physiologisch unbedenklich
- Als Grundierung ohne Abstreuung unter Remmers PU- und
EP-Beschichtungen geeignet
Produktkenndaten:
Komponente A, Komponente B, Mischung,
Viskosität (25 °C): 2800 mPa s, 100 mPa s, 900 mPa s,
Dichte (20 °C): 1,62 g/cm³, 1,05 g/cm³, 1,50 g/cm³,

Die genannten Werte stellen typische
Produkteigenschaften dar und sind nicht als
verbindliche Produktspezifikationen zu verstehen.

Systemschichtdicke: 3 mm

Verbrauch:
Verbrauch:
mind. 0,80 kg/m² Remmers Primer PF <1224>
ca. 0,30 kg/m² Remmers Selectmix 01/03 <4405>
evtl. anteilmäßig -  je nach Bedarf:
Remmers ADD TX Neu <0949>
(je nach Anwendung und Bindemittelbasis ca. 0,3 - 3 M-%
bezogen auf das Bindemittel)
Einheit: m2

**00001.0012 Quarz 07/12 - Abstreuung**
Liefern und Herstellen einer flächigen Einstreuung
der frischen Beschichtung mit staubfreiem
Quarzsand der Körnung 0,7-1,2 mm.
Nach Erhärtung ist der Überschuss restlos zu
entfernen.

gewähltes Produkt oder gleichwertig:
Remmers Quarz 07/12 DF

Farbton: nach Remmers Farbtonkarte

Produktkenndaten
Korndichte 2,65 g/cm³
Körnung ca. 0,7 - 1,2 mm
Form fest, staubfrei

Die genannten Werte stellen typische
Produkteigenschaften dar und sind nicht als
verbindliche Produktspezifikationen zu verstehen.

Verbrauch:
Verbrauch:
ca. 3,0 kg/m² Remmers Quarz 07/12 DF <4407>
Einheit: m2

**00001.0013 Kopfversiegelung mit einem pigm. 2K EP Bindemittel auf QS07/12**
Liefern und Herstellen einer Versiegelung der
vorgenannter Position mit einem pigmentierten,
nonylphenol-, lösemittel- und weichmacherfreien
2-K EP- Bindemittel.

gewähltes Produkt oder gleichwertig:
Remmers Epoxy Color Top

Anwendungsbereiche
- Kopfversiegelung in den Remmers OS 8 Systemen,
Eigenschaften:
- Hohe Sicherheit gegen Carbamatbildung
- Gute Deckkraft auf Einstreubelägen
- Mechanisch u. chemisch belastbar
- Im ausreagierten Zustand physiologisch unbedenklich
Produktkenndaten:
Komponente A, Komponente B, Mischung,
Dichte (20 °C): 1,65 g/cm³, 1,05 g/cm³, 1,50 g/cm³,
Viskosität (25 °C): 4500 mPa s, 100 mPa s, 1200 mPa
s,

Die genannten Werte stellen typische
Produkteigenschaften dar und sind nicht als
verbindliche Produktspezifikationen zu verstehen.

Verbrauch:
ca. 0,90-1,10kg/m² Remmers Epoxy Color Top <6190-6192>
(in Abhängigkeit der Einstreuung)
Einheit: m2
